# Muster-Leistungsbeschreibung
Leistungsbeschreibung (GAEB 90, DA81)
Währung: EUR

## Fassadenbeschichtungen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Schutz angrenzender Bauteile

Alle nicht zu behandelnden Flächen und solche,
die nicht mit dem jeweiligen Produkt
in Berührung kommen sollen, wie z. B. Fenster, Türen,
Wand- u. Bodenflächen sind mittels Polyethylenfolien,
Hartfaserplatten oder anderer geeigneter Maßnahmen
abzudecken und zu schützen.

*Hinweis*
Hinweis zu Aufwand für
Probe-/Musterflächen

Die Kosten für das Herstellen von Probe- und/oder
Musterflächen incl. Schutzmaßnahmen für angrenzende
und nicht zu behandelnde Flächen sind in die
Einheitspreise einzukalkulieren, ebenso das Vorhalten
dafür notwendiger Materialien, Werkzeuge, Maschinen
und Geräte.

### Titel 00002 Grundierungen

**00002.0001 Grundierung, hydrophobierend (Primer H)**
Grundieren des vorbereiteten, saugfähigen Untergrundes

aus ___________________________

mit Remmers Primer H, hydrophobierende, hochalkaliresistente, oligomere Grundierung
in alkoholischer Lösung.

Material ggf. in mehreren Arbeitsgängen, je
nach Saugfähigkeit, frisch in frisch mit Pinsel
oder Bürste, aber auch im Flutverfahren mit
Niederdruck-Sprühgeräten aufbringen und mind. 24
Stunden austrocknen lassen (Lösemittel müssen
verdampft sein).

Verbrauch:
ca. 0,2 - 0,4 l/m² je nach Untergrund
Remmers Primer H <0642>
Einheit: m2

**00002.0002 Grundierung, hydrophobierend undverfestigend (Primer HF)**
Grundieren des vorbereiteten, saugfähigen Untergrundes
aus ___________________________

mit der lösemittelhaltigen,
hydrophobierenden und verfestigenden
Silicongrundierung
Remmers Primer HF.

Trockene Fassadenflächen mit hydrophobierender und
verfestigender Grundierung ggf. in mehreren
Arbeitsgängen frisch in frisch, je nach
Saugfähigkeit, mit Pinsel oder Flächenstreicher
grundieren. Behandelte Flächen mindestens 24
Stunden bei Normaltemperatur austrocknen lassen.

Verbrauch:
ca.: 0,1 - 0,2 l/m² je nach Untergrund
Remmers Primer HF <6438>
Einheit: m2

**00002.0003 Wässrige Grundierung, hydrophobierend und verfestigend (Primer Hydro HF)**
Grundieren des vorbereiteten, saugfähigen Untergrundes

aus ___________________________

mit Remmers Primer Hydro HF,
einer wässrigen Tiefengrundierung mit festigender und
hydrophobierender Wirkung.

Material ggf. durch Verdünnung mit Wasser auf
die Saugfähigkeit des Untergrundes anpassen.

Material durch Streichen oder Rollen gleichmäßig
auftragen.
Vorgang ggf. wiederholen.

Verbrauch:
mind. ca. 0,16 - 0,2 l/m² je nach Untergrund
Remmers Primer Hydro HF <0725>
Einheit: m2

**00002.0004 Grundierung unter Color SH (Primer Hydro S HF)**
Grundieren des vorbereiteten, saugfähigen Untergrundes

aus  ___________________________

mit der hydrophobierenden und verfestigenden,
hoch alkaliresistenten, wässrigen
Kieselsäureverbindung.
Remmers Primer Hydro S HF.

Hinweis:
Die Grundierung darf nicht glänzend auftrocknen.
Ggf. ist diese durch eine Verdünnung mit Wasser an die
Saugfähigkeit des Untergrundes anzupassen.

Verbrauch:
ca. 0,2 - 0,3 l/m² je nach Untergrund
Remmers Primer Hydro S HF <0624>
Einheit: m2

### Titel 00003 Farbbeschichtung

**00003.0001 Strukturausgleichende Beschichtung(Color LA Fill)**
*** Bedarfsposition ohne GB
Vorbereitete, trockene Flächen mit der
strukturausgleichenden, quarzitisch gefüllten
und faserverstärkten Siliconharzfarbe
Remmers Color LA Fill beschichten.

Anzahl der Arbeitsgänge:______
Farbton nach Farbtonkollektion des
Herstellers:__________

Material ggf. mehrmals durch Rollen oder Streichen
gleichmäßig deckend aufbringen.

Verbrauch:
Ca. 0,3 - 0,5 kg/m² Remmers Color LA Fill
<0560> weiß
<0561> nach Remmers Farbtonkollektion
Einheit: m2

**00003.0002 Beschichtung mitSiliconharz-Emulsionsfarbe (Color LA)**
*** Grundposition ZZ 001.0
Vorbereitete, trockene Flächen mit
Remmers Color LA
einer gebrauchsfertigen, neutralen, lösemittelfreien
Siliconharz-Emulsionsfarbe beschichten.

Anzahl der Arbeitsgänge:______
Farbton nach Farbtonkollektion des
Herstellers:__________

Material mit geeignetem Werkzeug
durch Streichen, Rollen oder Spritzen
ggf. in mehreren Arbeitsgängen aufbringen.

Verbrauch:
ca. 0,2 - 0,25 l/m² je Arbeitsgang
<6400> Remmers Color LA weiß
<6430> Remmers Color LA nach Farbtonkollektion
Einheit: m2

**00003.0003 Beschichtung mit Silikatfarbe (Color SH)**
*** Wahlposition ZZ 001.1
Vorbereitete, trockene Flächen mit
der einkomponentige Dispersions-Silikatfarbe
Remmers Color SH beschichten.

Anzahl der Arbeitsgänge:______
Farbton nach Farbtonkollektion des
Herstellers:__________

Material mit geeignetem Werkzeug
durch Streichen, Rollen oder Spritzen
ggf. in mehreren Arbeitsgängen aufbringen.

Verbrauch:
ca. 0,2 l/m² je Arbeitsgang
<0630> Remmers Color SH weiß
<0634> Remmers Color SH nach Remmers Farbtonkollektion
Einheit: m2

**00003.0004 Fassadenfarbe mit mineralischemCharakter (Color Sil[basic])**
*** Wahlposition ZZ 001.2
Vorbereitete, trockene Flächen mit der
wasserabweisenden,
wasserdampfdiffusionsfähigen Fassadenfarbe
auf Basis eines Reinacrylat-Bindemittlels,
Remmers Color Sil [basic] beschichten.

Anzahl der Arbeitsgänge:______
Farbton nach Farbtonkollektion des
Herstellers:__________

Material mittels geeignetem Werkzeug
in 2 Arbeitsgängen auf einen
tragfähigen, trocken, sauberen, staub- und
rissfreien Untergrund  applizieren.

Verbrauch:
Ca. 0,2 -0,3 l/m² je Arbeitsgang
<2930> Remmers Color Sil weiß
<2931> Remmers Color Sil nach Farbtonkollektion
Einheit: m2

**00003.0005 Siliconharzverstärkte Fassadenfarbe mitFilmschutz (Color SF[basic])**
*** Wahlposition ZZ 001.3
Vorbereitete, trockene Flächen mit der
wasserabweisenden,
wasserdampfdiffusionsfähigen,
siliconharzverstärkten Fassadenfarbe
mit Filmschutz für algen- und pilzgefährdete Flächen
Remmers Color SF [basic] beschichten.

Anzahl der Arbeitsgänge:______
Farbton nach Farbtonkollektion des
Herstellers:__________

Material mittels geeignetem Werkzeug
in 2 Arbeitsgängen auf einen
tragfähigen, trocken, sauberen, staub- und
rissfreien Untergrund  applizieren.

Verbrauch:
Ca. 0,2 - 0,3 l/m² je Arbeitsgang
<6415> Remmers Color SF [basic] weiß
<6420> Remmers Color SF [basic]  Sonderfarbton
Einheit: m2

**00003.0006 Mehraufwand für mehrfarbige Gestaltung**
Mehraufwand für farbige Gestaltung
nach Vorgabe des AG. incl. Nebenarbeiten
wie z.B. Aufreissen, Beschneiden, Abkleben.
Einheit: m2
